# Mülheim - Neubau Heißener Bad
Angebotsaufforderung (GAEB DA XML 3.3, DA83)
Projekt: G20063
Währung: EUR
Vergabeart: Beschränkte Ausschreibung
Erstellt mit: GXML Toolbox V3.3 R20220330, ORCA AVA 27 27.00.00, 11.06.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## VORBEMERKUNGEN ZUM LEISTUNGSVERZEICHNIS
Baustellen-Beschreibung

Bei den nachfolgend aufgeführten Leistungen handelt es sich um das Zutrittskontrollsystem mit Kassenanlage  zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".

Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für die funktionsfähigen Estrich-, Putz-, Abdichtungs- und Fliesenarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 069 Zutrittskontrolle/Kassensystem

### Unbenannt 01 Baustelleneinrichtung/sonstiges

**01.0001 Baustelleneinrichtung**
*** Pauschalposition
Einrichten der Baustelleneinrichtung für sämtliche in der Leistungsbeschreibung aufgeführten Leistungen incl. der erforderlichen Maßnahmen gem. UVV zum Schutz des eigenen Personals.
Menge: 1,000 psch

**01.0002 vorhalten Baustelleneinrichtung**
Vorhalten der Baustelleneinrichtung für die Dauer der Arbeiten. Abrechnung / Woche Vorhaltung
Menge: 3,000 Wo

**01.0003 Räumung der Baustelleneinrichtung.**
*** Pauschalposition
Räumung der beschriebenen Baustelleneinrichtung.
Menge: 1,000 psch

**01.0004 Dokumentation**
Liefern einer Dokumentation:

Die Dokumentation soll mindestens folgende Punkte
beinhalten:
- den Nachweis über die verwendeten Materialien
 inkl. der Technischen Merkblätter, etc.
-  eventuell wichtige  Hinweise für den Betreiber
-  eventl. erforderliche Wartungshinweise
-  Prüfzeugnisse jeglicher Art
-  Fachunternehmererklärung
-  Sonstiges, etc.

sämtliche Unterlagen sind in je einem Ordner,
sauber gegliedert mit Inhaltsangabe, 2-fach,
mit der Schlussrechnung abzugeben.
Menge: 1,000 Stk

### Unbenannt 02 Zutrittsanlage Hallenbad

**02.0001 Doppeldrehkreuz mit 2spuriger Zutrittskontrolle und Austritt freidrehend**
Doppeldrehkreuz mit Durchkriechschutz

SET mit Steuerung und Netzteil
Doppel-Synchrondrehkreuz, motor-getrieben,
mit Antriebstechnik.
90Grad Drehtakt, Drehtrommel Dm 105 und
Abweisrechen aus CrNi-Stahl, Werkstoff V2A,
Oberfläche strichmattiert und mit zusätzlichem
Säureschutz ausgeführt.
Leitelemente, Steher und Getriebegehäuse
aus feuerverzinktem Stahl. Mittelbox und
Abdeckung des Getriebegehäuses aus
Aluminium.
Getriebegehäuse, Abdeckung und Mittelbox
zusätzlich beschichtet in RAL 9006.
Mittelbox für den frontseitigen Einbau von
Kartenlesern und Gegensprechanlage
geeignet.
Inklusive eingebauten Steuerungen für
2-Richtungsbetrieb und Netzteil.
Montage auf fertiger Betondecke oder
optional auf Fundamentkonsolen

Fabriakt:
'.........'

Typ:
'.........'
Menge: 1,000 St

**02.0002 Personenleitbügel**
Personenleitbügel mit Glasfüllung in V2A

Achsmaß Länge 1200mm, Höhe 1100mm

oder gleichwertiger Art

Fabriakt:
'.........'

Typ:
'.........'
Menge: 2,000 St

**02.0003 RFID Leseeinheit mit QR- und Barcodeleser zur Montage an Doppeldrehkreuz**
Das Lesegerät dient der Erfassung von
Eintrittsmedien am Check-In und ist als Einsatzgerät im/am
Eingangsdrehkreuz gastseitig zu montieren. Die

Der Leser hat standardmäßig eine Displaygröße
von 6,5. Auf diesen Displays ist es möglich
individuelle Hintergrundbilder und Videos ein- und
abzuspielen.

Nach dem Lesevorgang wird
a) die Drehsperre angesteuert und freigegeben oder
b) bei Erkennung des Merkmals Rollstuhlfahrer die
Gruppentür freigegeben.

Das Terminal ist ausschließlich online nutzbar.
Es werden keine Daten direkt auf die Datenträger
geschrieben.
Grafisches LC-Display hintergrundbeleuchtet
Integrierte Anzeigeampel rot/grün
Anzeige Zutrittsversuch innerhalb der
Wiederholsperrzeit.
Berechtigungszeitraum ungültig (Medium noch nicht, oder
nicht mehr gültig)
inkl. Lizenzen, die zum Betrieb der Einheit
erforderlich sind.
Das Terminal kann auf Drehsperren, bzw. Drehkreuze
montiert, aber auch an
Türen eingesetzt werden und diese ansteuern. Durch
Verwendung von berührungslosen Datenträgern und/oder
Barcodekarten ist eine sichere, flexible und
schnelle Identifikation am Terminal möglich. Das
Terminal ist mit verschiedenen
Leserkombinationen erhältlich. Ist ein RFID Leser
eingebaut, können berührungslose Datenträger (z. B.
Armband, Karte) verwendet werden, um z.B. einen
fälligen Geldbetrag für die Benutzung einer Anlage
direkt vom Datenträger abzubuchen. Das Terminal ist
sowohl online, mit direkter Verbindung zu einem PC,
als auch offline, d. h. autonom, einsetzbar. Sämtliche
Ereignisse, die am Terminal auftreten, werden dabei
mit Datum, Uhrzeit und Betrag in einem
Buchungsspeicher zur Abholung durch einen PC
bereitgestellt. Leistungstabelle On- und
Offline Betrieb möglich Bei Offline - Betrieb 100%
Berechtigungsprüfung gewährleistet Zustandsabfrage im
Hintergrund möglich Grafisches LC-Display
hintergrundbeleuchtet Integrierte Anzeigeampel rot/
grün Integrierte Quittierungstaste für das Aufbuchen
von Leistungen Zustandsabfrage liefert folgende Daten:
Entriegelung angesteuert ja/nein
Alarmeingang aktiv/passiv
Überwachungseingang aktiv/passiv
Statuseingang bestromt/nicht bestromt
Kartennummer bei einer Identifikation
Datenerhalt bei Stromausfall
Rollierender Ereignisspeicher
Ereignisse auslesen im Hintergrund möglich
Quarzgesteuerte Echtzeituhr mit auto. Sommer-/
Winterzeitumsch.
Min. zwei galvanisch getrennte Ausgänge
Zwei frei konfigurierbare, galv. getrennte Eingänge
Datenaufzeichnung über folgende Ereignisse:
gültiger Zutritt gültige Identifikation ohne Türöffnung
Entriegelung über Tastereingang
Schaltrelais Betätigungen
Zutrittsversuch innerhalb der Wiederholsperrzeit
Berechtigungszeitraum ungültig (Medium noch nicht,
oder nicht mehr gültig)
Power Up Meldung
Systemstörung
Sommer- Winterzeitumschaltung
Entriegelungsbefehle über Softwarekommando
Potentialänderung am Überwachungseingang 1
Potentialänderung am Überwachungseingang 2
Technische Daten
12 bis 24 V DC
Datenpufferung über Goldcap (mind. 1 Woche)
WARTUNGSFREI
Ethernet und RS 232 Schnittstelle
2 Optokoppler-Eingänge
2 Relaisausgänge
Betrieb von -10° bis +70°C, Schutzklasse IP 54
Interner Leser: berührungslos RFID (Mifare, ISO)
Reichweite: 5-7 cm (je nach Datenträger)
mögliche Datenträger zur Ansteuerung:
- Geldwertkarten
- Transpondercoin
- Barcodeticket

Fabriakt:
'.........'

Typ:
'.........'
Menge: 2,000 St

**02.0004 Leseranbauvorbereitung**
Befestigungsmaterial für die beiden Zutrittsleser am Doppeldrehkruez
Menge: 2,000 St

**02.0005 Motorische Schwenktüre**
Motorgetriebene Schwenktür mit Vertikalantrieb und Planetengetriebe in
der Säule.
Sperrelement als Rohrbogen mit 30 mm Dm,
Flügelbreite 900mm und Flügelhöhe 300 mm.
Material CrNi-Stahl, Werkstoff V2A,
Oberfläche strichmattiert.
Paniksicherung durch Überlastkupplung.
Werkseitig eingestellter Haltemoment
max. 400 Nm.
Öffnungswinkel für beide Richtungen
individuell einstellbar, Sperrelement
reversiert die Schliessbewegung bei
Neuanmeldung einer gültigen Karte.
Incl. Steuerung für 2-Richtungsbetrieb sowie Netzteil 1x 100
VA / 0-12-24
VAC, zum externen Einbau
inkl. Montageplatten

Fabriakt:
'.........'

Typ:
'.........'
Menge: 1,000 St

**02.0006 Mehrpreis für Schwenktürflügelerweiterung**
Türblattbreite 1.120 mm / Durchgangsbreite 1.200 mm
die Türblattbreite wird von der Drehsäule
bis zum Blattende angegeben
Menge: 1,000 St

**02.0007 Flächentaster aus Edelstahl**
Beschriftung "TÜR AUF"
Einsatzbereich:
Ansteuerung von automatischen
Türen usw.
Erfüllt hohe hygienische und
optische Anforderungen und ist
geeignet für Feuchträume.
Technische Daten:
Material: Edelstahl / V2A
Schaltfunktion: Wechselkontakt
Schaltspannung: 250 V
Schaltstrom: 1 A
Temperaturbereich: -15° C bis +80° C
Schutzart: IP65
Größe ~ 250mm x 75 mm x 12 mm
Menge: 1,000 St

**02.0008 USV für Gruppentüre**
Unterbrechungsfreie Stromversorgung
- für die Gruppentüre -
Stellt bei Stromausfall unterbrechungsfreien
Betrieb 4 Stunden sowie Panikfreischaltung im
Alarmfall sicher. Incl. Erweiterungsprint
2P404-N
Menge: 1,000 St

**02.0009 Fluchttürterminal+Schlüsselschalter**
Fluchtwegeeinheit Gruppentüre
Menge: 1,000 St

**02.0010 Bedieneinheit für Zutrittsanlage**
SOFT BEDIENTABLEAU
WIN.8.10
1,00 720,00 720,00
Inkl. USB / RS 485 Konverter und USB Stick
Für die Installation auf einem PC.
Für den Betrieb von bis zu 8 Drehsperren,
Drehkreuzen, Personenschleusen oder Türen.
Funktionen je Einheit: Handbedientasten,
Tages-, Jahres-, Summen- u. Differenzzähler,
Alarmfunktionstasten,
Parametrierfunktion der Drehsperren
Menge: 1,000 St

**02.0011 Planung und Installation Zutrittsanlage Hallenbad**
Projektierung und Installation der Zutrittsanlage Hallenbad
inklusive Kosten für die Anfahrt und Übernachtungskosten
Menge: 1,000 St

### Unbenannt 03 Zutrittskasse Hallenbad mit Peripherie

**03.0001 Schnittstelle zur Anbindung EC Terminal**
Schnittstelle zur Anbindung eines
Kartenzahlungsterminals an Kasse / Integration in
Kassensoftware
Menge: 1,000 St

**03.0002 RFID Armbänder**
RFID Armbänder mit weißem Deckel mit Logo, Kunststoffarmband
mit Schließe passend für den RFID-Armbandausgeber
Menge: 1000,000 St

**03.0003 Counter Kasse Bar EC Kreditkarte Hallenbad Eingang**
- All-in-One Kasse inklusive
- mind. 21,5" Touch TFT FullHD
- mind. 8 GB RAM, Intel i5CPU, 128 GB M.2 SSD
- inklusive Windows10 Professional
- Maus
- Tastatur
- Kassenschublade herausziehbar, mit Sprungdeckel und
Sichtschutz
- RFID Auflege-Leser
- 1D/2D Barcodescanner
- Bondrucker
- Kundendisplay montiert am Bildschirm
- Webcam für Kundenfotos (Dauerkarten/Saisonkarten)
Zahlungsmedien:
- Bargeld
- EC
- Kreditkarte
- Transponder
- QR Code

Fabrikat:
'.........'

Typ:
'.........'
Menge: 1,000 St

### Unbenannt 04 Verkaufsterminal Hallenbad mir Armbandausgabe

**04.0001 Verkaufsterminal Hallenbad**
Lieferung, Montage und betriebsbereite Inbetriebnahme eines Verkaufsautomaten mit folgenden Mindestanforderungen.
Mindestanforderungen an die Ausführung:
- Touchdisplay, Auflösung Full HD
- Ethernet-Netzwerkanschluß zur externen Anbindung Steuerung / Anzeige / Belegdruck
- Interne Stromverteilung inkl. USV zum sicheren Herunterfahren
- Bondrucker für QR- und Strichcode Tickets
- Einbauterminal für EC-Zahlung inkl. EC-Cash Terminal
- Bargeldlose NFC Zahlung per App
- Thermobelegdrucker
- Inkl. aller notwendigen Befestigungsmittel
- Montage auf bauseitigen Fundamentsockel
Mindestanforderungen Barrierefreiheit:
- Verkaufsautomat / Verkaufsterminal geeignet für eine barrierefreie Nutzung
- Anfahrmöglichkeit durch Rollstuhlfahrer erfolgt seitlich
- Bedienung EC-Terminal im Bereich zwischen 85 cm und 105 cm über Oberkante Gelände
- Erreichbarkeit Bondrucker zwischen 85 cm und 105 cm über Oberkante Gekände
- Touchdisplay muss bis maximal 140 cm über Oberkante Gelände für ermäßigte Tarife erreichbar sein
Software:
- Betriebssystem
- Kassenabrechnungs-Tool (Statistikzähler)
- Control-Center (Hardwaresteuerung)
- Schnittstelle zur übergeordneten Kassensoftware/Host/Cloud
Planungsgrundlage im Sinne der Barrierefreiheit:

Fabriakt:
'.........'

Typ:
'.........'
Menge: 1,000 St

**04.0002 RFID Ausgabe Automat**
-Gehäuse aus Stahlblech elektrolytisch verzinkt und KTL-lackiert in RAL-Farbton*
- Türe aus Stahlblech elektrolytisch verzinkt und KTL-lackiert in RAL-Farbton*
- Dekor-Frontblende aus Edelstahlblech gebürstet
- Sicherheitsschloß mit 4-Punkt-Verriegelung
- Interne Stromverteilung
- Komponentenvernetzung intern (TCP/IP)
- Ethernet-Netzwerkanschluß zur externen Anbindung
- 4 unabhängige RFID-Armbandausgabeinheiten mit einer Aufnahmekapazität für 47 Armbänder
- RFID-System (nur Unique-ID auslesen)
* Standardfarbe RAL7016 anthrazitgrau, sofern RAL-Farbton nicht vom Kunden spezifiziert

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
Fabriakt:
'.........'

Typ:
'.........'
Menge: 1,000 St

**04.0003 Frontfolie Armbandausgeber**
kundenspezifische Desings druckbar
Menge: 1,000 St

**04.0004 Planung und Installation Verkaufsterminal**
Projektierung und Installation des Verkaufsterminal Hallenbad
inklusive Kosten für die Anfahrt und Übernachtungskosten und Frachtkosten
Menge: 1,000 St

### Unbenannt 05 Batteriebetriebenes Schließsystem für die Umkleideschränke

**05.0001 RFID Schrankschloss mit Pin und Funkschnittstelle**
Batteriebetriebenes elektronisches Schrankschloss für ISO 14443
und ISO 15693 Datenträger mit Pincodeeingabe, zur direkten vertikalen Montage nach oben auf ein Türblatt,
mit Funkschnittstelle ohne Batterie

Einbau erfolgt bauseitig
Menge: 250,000 St

**05.0002 Batterien für RFID und Pin Schloss**
Batterie 3.6V Lithium SL-860/S
ohne Anschlussfahnen, SL-860/S Baugrösse AA, Kapazität
2,4Ah
Menge: 250,000 St

**05.0003 Basic Set für Schrankschlösser**
mit USB Beladekabel, 3 MASTER, 1 DELETE MASTER, 1 SERVICE, 1
BATTERY, 1 PROGRAM und 1 APP KEY Datenträger welche auch bei ISO Anlagen verwendet werden können.
Für diese Datenträger gilt höchste Sorgfaltspflicht!
Menge: 1,000 St

### Unbenannt 06 Softwarelizenzen Kassen- und Zutrittssystem

*Hinweis: Lastenheft Kassensoftware*
Alle folgend beschriebenen Funktionen und Eigenschaften sind mit der zu liefernden Soft- und Hardware zu realisieren.
Für den geplanten Badebetrieb soll ein Kassensystem die Zutrittskontrolle und Abrechnung für sämtliche Nutzer des Hallenbads regeln. Gegenstand der Beschaffung sind Lieferung und Montage eines Kassen- und Zutrittssystems für ein Freibad. Die Zugänglichkeit des Bades ergibt sich aus der saisonalen Nutzung im Zeitraum zwischen Mai und Oktober, je nach Witterung.
1. Cloudbasiertes Kassensystem
Die Kassenanlage ist als webbasiertes Cloudsystem - Software as a Service (SaaS) konzipiert und mit dem Betreiber abgestimmt, d. h. am Objekt ist kein eigener Server geplant. Das Zutritts- und Gerätemanagement erfolgt über ein vom Auftragnehmer gestellten Webserver.
Der zentrale Standort der zur Verfügung gestellten Servertechnik muss sich zwingend in Deutschland befinden.
2. Personalloses Zutrittssytem
Die Zutrittskontrolle zum Hallenbad erfolgt ohne personeller Unterstützung und besteht aus den folgenden drei wesentlichen Komponenten:
- Verkaufsautomat: Im unmittelbaren Eingangsbereich wird in einer bauseitigen Nische ein Verkaufsterminal aufgestellt. Der Verkauf von Bontickets erfolgt ausschließlich bargeldlos über ein EC Terminal und eine NFC Schnittstelle für Zahlungen per App. Zudem sollen Käufer von Dauer- oder Saisontickets ein RFID Armband erhalten.
- Webshop: Parallel zum Verkaufsautomat kann der Ticketkauf über einen Webshop erfolgen. Dort erworbene Tickets mit QR- oder Strichcode werden direkt am Einzeldrehkreuz gelesen.
- Drehkreuzanlage: Der zentrale Zugang erfolgt über eine Einzeldrehkreuzanlage für einen 2-Richtungsbetrieb. Zugangskontrolle erfolgt über ein angebrachtes Terminal zum Auslesen von RFID Tarifträgern und QR- und StrichcodeBons.
Der barrierefreie Zugang erfolgt über ein bauseitiges Tor neben der Drehkreuzanlage. Die Öffnung des Tors erfolgt über einen Taster aus dem Schwimmmeisterraum. Das Freischalten des Tors durch das Lesegerät am Drehkreuz über einen konditionierten Tarif ist technisch über die Ansteuerung von mindestens zwei Relais vorzuhalten.
3. Arbeitsplatz im Schwimmmeisterraum
Der Arbeitsplatz im Schwimmmeisterraum wird mit einem Kompakt PC bzw. POS ausgestattet und ermöglicht somit Kontrolle über alle relevanten Parameter des Verkaufs und ermöglicht das Abbilden von Besucherstatistiken und weitere betriebsrelevante Daten. Ebenfalls möglich ist der Verkauf von Dauertickets und die Ausgabe von sonstigen Tarifträger für z. B. Schul- und Vereinsschwimmen. Die Bezahlung erfolgt ausschließlich bargeldlos.
Zum Arbeitsplatz gehören Kompakt PC mit Software und den relevanten Schnittstellen zu Server und den angeschlossenen Geräten, Monitore, Bondrucker, Drucker, Transponderleser/Scaneinheit sowie eine USV (unterbrechungsfeie Stromversorgung). Die tägliche Datensicherung ist sicherzustellen.
2. Webshop
Das Kassensystem ist mit einen Webshop auszuführen, damit Verkaufsoptionen für Eintrittskarten mit Versand per E-Mail oder Smartphone möglich sind. Erweiterungsmöglichkeiten für Kursbuchungen oder sonstige Dienstleistungen sind vorzuhalten. Im Webshop ist ein Kalender zu integrieren, um Öffnungszeiten während der Buchung darzustellen.
Der Nutzer muss eigenständig dazu in der Lage sein, den Kalender mit Schließzeiten, Öffnungszeiten, Kurszeiten etc zu bestücken. Webshop inkl. aller dafür notwendigen Schnittstellen zur Kassenanlage.
Endkunden haben die Möglichkeit, Nutzerkonten im Webshop anzulegen. Für bestimmte Nutzer ist die Möglichkeit von konditionierten Tarifgruppen zu realisieren, z. B. Ermäßigung für Behinderung oder Rentner.
Individuelle Gestaltung des Webshops ist mit Ersteinrichtung zu gewährleisten.
3. Gruppennutzung (Schul- und Vereinsschwimmen)
Für das Angebot des Lehrschwimmens ist vorgesehen, jeder Schule ein Kontigent an Transponderarmbänder zu übergeben. Mit den individuell vorprogrammierten RFID Transpondern wird es den Lehrkräften ermöglicht direkt durch das Drehkreuz in das Hallenbad zu gelangen. Für die Abrechnung ist folgendes zu realisieren:
- Zählung der Personen durch das Drehkreuz. Beginn der Zählung erfolgt mit dem ersten Auflegen der Chipkarte. Das Ende der Zählung erfolgt mit dem zweiten Auflegen der Chipkarte. Danach ist für den Verantwortlichen noch ein Durchgang möglich.
- Die Gruppe betritt und verlässt gemeinsam das Bad.
- Abrechnung / Rechnungslegung erfolgt digital auf Grundlage der hinterlegten Daten auf der Chipkarte
4. Allgemeines:
- Alle rechtlichen Anforderungen an eine Kasse (TSE-Signatur, , Zwischenberichte, Tagesabschluss, Ausweisung Mehrwertsteuer etc.) sind zu berücksichtigen und umzusetzen.
- Im System sind Vorkehrungen für die Verhinderung der Doppelnutzung (Anti-Passback) einzurichten.
- Lichtsignal bei Erwerb eines ermäßigten Tarifs am Verkaufsautomaten.
- Ein Verkauf von Getränken und Speisen über die Kassenanlage ist nicht vorgesehen.
- Ein Anlagenverbund zur Anbindung weiterer Bäder / Freibäder ist vorzusehen
5. Tarife:
Im Hallenbadbetrieb wird es für das öffentliche Schwimmen klassich Tagestarife geben. Eine Ergänzung der um ermäßigte Tarife ist möglich. Ebenfalls möglich ist die zeitliche Staffelung für den Verkauf von ermäßigten Tarifen ("Feierabendtarif"), z. B. ab 16:00 Uhr werden Ticketpreise reduziert.
Zeitttarife sind nicht vorgesehen. Gruppen zum Schwimmunterricht/ Vereine werden personenmäßig erfasst und zahlen per Rechnung für die vereinbarten Nutzungen.
6. Software / SaaS Allgemein:
- Backoffice als cloudbasiertes Softwaremodul zur Erstellung und Verwaltung von Tarifen und zum Abrufen aller abrechnungsrelevanten und statistischen Daten (Kassiervorgänge, Kassenbestand, etc.)
- Integration der Software in das Drehkreuz zur Realisierung einer digitalen Zutrittskontrolle
- Integration der Software in das Verkaufsterminal
- Realisierung von bargeld- und personalfreien Verkauf von Tickets
- Kursverwaltungs- und Online- Kundenbuchungsmodul mit Wartelisten, Restplätze-Anzeige, Folgekursbuchungen und automatische Erstellung von Präventionszertifikate
- Buchhaltungsschnittstelle: Erstellung und Übergabe der Buchhaltungsdetails von Debitoren, Belegnummern, Buchungspositionstexte, Buchungsschlüsseln und Kostenstellen
- Zugang zum Backoffice erfolgt standortfrei über einen beliebigen Browser per Log-in für Administrator und Nutzer
- Schnittstellen zu diversen bzw. üblichen digitalen Zahlungsdienstleistern sind zu integrieren (PayOne, Paypal, ApplPay, etc.)
- SSL-Zertifikat zur sicheren Verbindung von Webshop / Server über eine eigene Domain zur unbegrenzten Nutzung inkl. aller notwendigen Leistungen zur Einrichtung
- CC-Zertifizierung
- TSE-Zertifizierung
7. Service
- Service und Supportanforderungen sind gemäß separaten Positionen beschrieben

**06.0001 Softwarepaket**
Bereitstellung und Inbetriebnahme einer Software zum Betrieb der Kassenanlage inkl. Webshop und Integration aller beschriebenen Komponenten und Anforderungen. Anforderungen gemäß Vorbemerkung Lastenheft Kassenanlage.
Laufende Lizenzgebühren gemäß separater Position.
Menge: 1,000 St

**06.0002 Installation mit Inbetriebnahme**
Installation von Soft- und Hardware der gesamten Kassenanlage inkl. Inbetriebnahme.
In die Position sind u. a. folgende Leistungen einzukalkulieren:
- Installation aller gelieferten Software- und Technikkomponenten
- Inbetriebnahme mit Testlauf
- Erstellung und Übergabe von Dokumentations- und  Revisionsunterlagen an den Bauherren / Nutzer. (1x in Papierform und 1x digital (pdf) auf einem Datenträger)
- Alle ggf. erforderlichen Anfahrten, Übernachtungen, etc. für das Software Consulting
Menge: 1,000 St

**06.0003 Einweisung / Schulung Kassenanlage**
Einweisung und Schulung in der Kassenanlage vor Ort.
In die Position sind u. a. folgende Leistungen einzukalkulieren:
- Schulung des Badpersonal zum Umgang mit dem Kassenanlagensystem inkl. Testlauf und Systemeinweisung
- Schulung zur Tarifgestaltung / Artikelverwaltung
- Schulung Backoffice und Schnittstelle Abrechnung
- Einweisung in die Revisionsunterlagen
- Einweisung Fernwartung
- Alle erforderlichen Anfahrten, ggf. Übernachtungen, etc.
Menge: 1,000 St

**06.0004 Bereitstellung Servicetechniker zur Eröffnung**
Standby / Bereitstellung Servicetechniker zur Eröffnung
Abrechnung erfolgt nach tatsächlichem Stundenaufwand
(Dienstleistung von 6 bis 18 Uhr)
Menge: 1,000 St

### Unbenannt 07 Lizenzgebühren und Wartung Drehkreuzanlage

*Hinweis: Softwarepflege*
Die Beauftragung der folgend beschriebenen Lizenzgebühren erfolgt nicht mit dem Hauptauftrag zur Errichtung der Kassenanlage sondern separat mit einem eigenen Vertrag.

Softwarepflege nach Inbetriebnahme mit Bereitstellung und Installation von Updates für die gesamte Kassenanlage inkl. Webshop.
Pro Monat inklusive 2 Stunden telefonischer Support für Fragen und Probleme rund um das Thema Software sowie telefonische Beratung und Unterstützung der Software Administration, z. B. bei Anpassung von Tarifen.
Sofern die Pflege nicht als Fernwartung erfolgen kann, sind erforderliche Fahrt- und Reisekosten einzukalkulieren.
Der Einheitspreis bezieht sich auf die Pflege für ein Jahr. Beginnend mit dem Tag der Abnahme.
Reaktionszeit bei Störungen, welche den Weiterbetrieb behindern ist mit maximal 4 Stunden anzusetzen.

**07.0001 Softwarepflege (1. bis 4. Jahr)**
Serverhosting, Updates und Upgrades, Hotline und Kosten Webshophosting
Menge: 4,000 St

**07.0002 Hardwarepflege (1. bis 4. Jahr)**
Hardwarepflege für alle Hardwarekomponenten (mechanische und elektronische) der Kassenanlage inkl. Zutrittsanlage, Automaten etc. nach Inbetriebnahme. Inspektion und Wartung aller Baugruppen nach Herstellervorgaben, mindestens 1 x jährlich. Inklusive ggf. erforderlicher sicherheitstechnischer Prüfung.
Fahrt- und Reisekosten sind einzukalkulieren.

Ersatz- und Verschleißteile die außerhalb der Gewährleistung liegen, werden gemäß Preisliste des Herstellers vergütet. Eine aktuelle Preisliste ist mit dem Angebot zu übergeben.
Der Einheitspreis bezieht sich auf die Pflege für ein Jahr. Beginnend mit dem Tag der Abnahme / Inbetriebnahme.
Menge: 4,000 St

### Unbenannt 08 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**08.0001 Techniker**
Stundenlohnarbeiten für evtl. erforderliche Arbeiten,
die nicht im Leistungsverzeichnis erfasst sind und
gegen Nachweis zur Ausführung kommen.
Stundenlohn Vorarbeiter.
Menge: 10,000 h

**08.0002 Helfer**
Stundenlohnarbeiten für evtl. erforderliche Arbeiten,
die nicht im Leistungsverzeichnis erfasst sind und
gegen Nachweis zur Ausführung kommen.
Stundenlohn Facharbeiter:
Menge: 10,000 h
